# Leistungsbeschreibung (GAEB DA XML 3.2, DA81)
Währung: EUR
Erstellt mit: © Heinze GmbH 2022/ GXML Toolbox V3.3 R20200224, heinze.de, 28.04.2022

## Josef Günthner
Datum: 28.04.2022

### Hauptabschnitt 1 Rollläden

#### Abschnitt 1.1 Kastensysteme

##### Unterabschnitt 1.1.1 FLEXI Fix Holzbauelemente

###### Titel 1.1.1.1 Günthner Flexi Fix Raffstore mit 95 mm Schienensystem

**1.1.1.1.1 GÜNTHNER Flexi-Fix-Raff 95 Raffstoresystem für den Holzbau**
GÜNTHNER Flexi-Fix-Raff 95 Raffstoresystem für den
Holzbau
Vormontiertes Kastenelement zum betriebsfertigen Einbau
in ein Wandsystem im Holzbau mit allen notwendigen
Zubehörteilen:
Formteil aus Neopor (WLG 032), Raffstorebehang  mit 60
mm breiten Lamellen flach oder gebördelt, in den
Standard  Farben  Weiss (RAL 9016),Weissaluminium (RAL
9006), Graualuminium (RAL 9007),Anthrazitgrau (
RAL7016), Lichtgrau (RAL7035), Achatgrau ( RAL7038),
Eisenglimmer ( DB 703)
Günthner zwei teiliges Führungsschienensystem
bestehend aus:
Führungsschiene aus Aluminium (FLEXI FS C_95) mit
Gummikedern in den Standardfarben  RAL
9016, RAL 9006, RAL 9007, RAL 7016 oder EV1 eloxiert,
montiert auf PVC- Grundprofil (FLEXI GP_95) in
den Standardfarben weiss oder dunkelgrau
Vormontiertes Abdeckblech 100 mm breit zur Überdeckung
der Fensteranschlussfuge in den Standardfarben RAL
9016, RAL 9006, RAL 9007, RAL 7016 oder EV1 eloxiert

Antriebsart:
Elektrischer 230 V Motor in der Oberschiene vormontiert
(Endlagen über Druckschalter einstellbar)
Elementbreite: min. 67,0 cm, max. 500 cm
(Maßangaben sind Fenstermaße in der Breite und Höhe)
Menge: 1,000 Stk

**1.1.1.1.2 Bei Bedarf: Alublende**
Bei Bedarf:
Alublende 1,5mm pulverbeschichtet nach Standardfarbe
RAL 9016, zur Aufnahme einer Putzträgerplatte, oder mit
Stanzungen zur Hinterlüftung der Fassade (siehe
Mehrpreis).
Blende ist auf dem Kasten vormontiert.
Menge: 1,000 m

**1.1.1.1.3 Mehrpreis Führungsschienensystem nach RAL Classic Sonderfarben beschichtet (inkl. Mattfarben)**
Mehrpreis Führungsschienensystem nach RAL  Classic
Sonderfarben beschichtet (inkl. Mattfarben)

..  m²/Element
Menge: 1,000 m²

**1.1.1.1.4 Mehrpreis Führungsschienensystem nach RAL - Struktur Sonderfarben beschichtet**
Mehrpreis Führungsschienensystem nach RAL - Struktur
Sonderfarben beschichtet
..  m²/Element
Menge: 1,000 m²

**1.1.1.1.5 Mehrpreis Aluminiumblende nach RAL Classic Sonderfarben beschichtet (inkl. Mattfarben)**
Mehrpreis Aluminiumblende nach RAL  Classic
Sonderfarben beschichtet (inkl. Mattfarben)
.. lfm
Menge: 1,000 m

**1.1.1.1.6 Mehrpreis Aluminiumblende nach RAL Struktur Sonderfarben beschichtet**
Mehrpreis Aluminiumblende nach RAL  Struktur
Sonderfarben beschichtet
.. lfm
Menge: 1,000 m

**1.1.1.1.7 Mehrpreis für Stanzungen zur Hinterlüftung der Fassade**
Mehrpreis für Stanzungen zur Hinterlüftung der Fassade
.. lfm
Menge: 1,000 m

**1.1.1.1.8 Mehrpreis Kabellänge 15,00 m**
Menge: 1,000 Stk

###### Titel 1.1.1.2 Günthner Flexi Fix Raffstore mit 120 mm Schienensystem

**1.1.1.2.1 GÜNTHNER Flexi-Fix-Raff 120 Raffstoresystem für den Holzbau**
GÜNTHNER Flexi-Fix-Raff 120  Raffstoresystem für den
Holzbau
Vormontiertes Element zum betriebsfertigen Einbau in
ein Wandsystem im Holzbau mit allen notwendigen
Zubehörteilen:
Formteil aus Neopor (WLG 032) Raffstorebehang  mit 60
mm oder 80mm breiten Lamellen,(bei 80mm
Lamellen kein Insektenschutz möglich)  flach oder
gebördelt, in den Standard  Farben  Weiss (RAL
9016),Weissaluminium (RAL 9006), Graualuminium (RAL
9007),Anthrazitgrau ( RAL7016), Lichtgrau (RAL7035),
Achatgrau ( RAL7038), Eisenglimmer ( DB 703)
Günthner zwei teiliges Führungsschienensystem
bestehend aus:
Führungsschiene aus Aluminium (FLEXI FS C_120) mit
Gummikedern in den Standardfarben RAL 9016,
RAL 9006, RAL 9007, RAL 7016 oder EV1 eloxiert,
montiert auf Aluminium- Grundprofil (FLEXI
GP_120) in den Standardfarben RAL 9016 (weiss) oder RAL
7016 (anthrazit)
Vormontiertes Abdeckblech 100 mm breit zur Überdeckung
der Fensteranschlussfuge in den Standardfarben RAL
9016, RAL 9006, RAL 9007, RAL 7016 oder EV1 eloxiert

Antriebsart:
Elektrischer 230 V Motor in der Oberschiene vormontiert
(Endlagen über Druckschalter einstellbar)
Elementbreite: min. 67,0 cm, max. 500 cm
(Maßangaben sind Fenstermaße in der Breite und Höhe)
Menge: 1,000 Stk

**1.1.1.2.2 Bei Bedarf: Alublende**
Bei Bedarf:
Alublende 1,5mm pulverbeschichtet nach Standardfarbe
RAL 9016, zur Aufnahme einer Putzträgerplatte oder mit
Stanzungen zur Hinterlüftung der Fassade (siehe
Mehrpreis).
Blende ist auf dem Kasten vormontiert
Menge: 1,000 m

**1.1.1.2.3 Mehrpreis Führungsschienensystem nach RAL Classic Sonderfarben beschichtet (inkl. Mattfarben)**
Mehrpreis Führungsschienensystem nach RAL  Classic
Sonderfarben beschichtet (inkl. Mattfarben)

..  m²/Element
Menge: 1,000 m²

**1.1.1.2.4 Mehrpreis Führungsschienensystem nach RAL - Struktur Sonderfarben beschichtet**
Mehrpreis Führungsschienensystem nach RAL - Struktur
Sonderfarben beschichtet
..  m²/Element
Menge: 1,000 m²

**1.1.1.2.5 Mehrpreis Grundprofil nach RAL Classic Sonderfarben beschichtet (inkl. Mattfarben)**
Mehrpreis Grundprofil nach RAL  Classic Sonderfarben
beschichtet (inkl. Mattfarben)
..  m²/Element
Menge: 1,000 m²

**1.1.1.2.6 Mehrpreis Grundprofil nach RAL - Struktur Sonderfarben beschichtet**
Mehrpreis Grundprofil nach RAL - Struktur Sonderfarben
beschichtet
..  m²/Element
Menge: 1,000 m²

**1.1.1.2.7 Mehrpreis Aluminiumblende nach RAL Classic Sonderfarben beschichtet (inkl. Mattfarben)**
Mehrpreis Aluminiumblende nach RAL  Classic
Sonderfarben beschichtet (inkl. Mattfarben)
.. lfm
Menge: 1,000 m

**1.1.1.2.8 Mehrpreis Aluminiumblende nach RAL Struktur Sonderfarben beschichtet**
Mehrpreis Aluminiumblende nach RAL  Struktur
Sonderfarben beschichtet
.. lfm
Menge: 1,000 m

**1.1.1.2.9 Mehrpreis für Stanzungen zur Hinterlüftung der Fassade**
Mehrpreis für Stanzungen zur Hinterlüftung der Fassade
.. lfm
Menge: 1,000 m

**1.1.1.2.10 Mehrpreis Kabellänge 15,00 m**
Menge: 1,000 Stk

**1.1.1.2.11 FLEXI insect integriertes Insektenschutzrollo**
FLEXI insect integriertes Insektenschutzrollo
Insektenschutzrollo zum Einbau in das FLEXI Fix Element
eingebaut in das Raffstoreführungsschienensystem (FLEXI
FS C 1_120), passend zum vorhandenen Aluminium
Grundprofil (FLEXI GP_120), max. Rollobreite 200 cm
(Lieferant: Josef Günthner GmbH & Co. KG,
Primtalstr.3, 78628 Rottweil)
Menge: 1,000 Stk

**1.1.1.2.12 to safe integrierte Glasabsturzsicherung FLEXI TS,**
to safe integrierte Glasabsturzsicherung FLEXI TS,
VSG-Glas 16mm stark, bestehend aus 2 x TVG  Glas 8mm,
0,76mm Folie, transparent mit Aluminium U-Abdeckprofil
für die obere Glaskante, in den Standardfarben RAL
9016, RAL 9006, RAL 9007, RAL 7016 oder EV1 eloxiert
eingebaut in das Raffstoreführungsschienensystem (FLEXI
FS C2_120), passend zum vorhandenen Aluminium
Grundprofil (FLEXI GP_120) mit allen notwendigen
Zubehörteilen zur Befestigung,  max. Glasbreite 300 cm
bei FLEXI FS C 2_120
(Lieferant: Josef Günthner GmbH & Co. KG, Primtalstr.
3, 78628 Rottweil)
Menge: 1,000 Stk

###### Titel 1.1.1.3 Günthner Flexi - Fix Rollladen mit 95 mm Schienensystem / Revision außen

**1.1.1.3.1 GÜNTHNER Flexi-Fix-Roll 95 Rollladensystem für den Holzbau**
GÜNTHNER Flexi-Fix-Roll 95  Rollladensystem für den
Holzbau
Vormontiertes Element zum betriebsfertigen Einbau in
ein Wandsystem im Holzbau mit allen notwendigen
Zubehörteilen:
Formteil aus Neopor (WLG 032), Rollladenbehang aus
Aluminium rollgeformt mit PU ausgeschäumt in den
Standardfarben Weiss, Grau, Silber (ähnlich RAL 9006),
Graualuminium (ähnlich RAL 9007)
Günthner zwei  teiliges Führungsschienensystem
bestehend aus:
Führungsschiene aus Aluminium (FLEXI FS A_95) mit
Gummikedern, in den Standardfarben RAL
9016, RAL 9006, RAL 9007, RAL 7016 oder EV1 eloxiert,
montiert auf PVC- Grundprofil (FLEXI GP_95)  in der
Standardfarbe weiss  oder dunkelgrau
Revisionsblende (FLEXI AP_95) aus Aluminium mit
Bürstendichtung in den Standardfarben RAL 9016, RAL
9006, RAL 9007, RAL 7016 oder EV1 eloxiert

Antriebsart:
Elektronischer Motor mit automatischer
Endlagenerkennung, Endlagen müssen nicht zusätzlich
eingelernt werden,  Kabellänge 3,00 m (Standard)
Alternativ auch mit Kurbel- oder Gurtbedienung möglich
(Kastenverlängerung auf Bedienseite notwendig!)
Elementbreite: min. 72,5 cm, max. 300 cm
(Maßangaben sind Fenstermaße in der Breite und Höhe)
Menge: 1,000 Stk

**1.1.1.3.2 Bei Bedarf: Alublende**
Bei Bedarf:
Aluminiumblende 1,5mm pulverbeschichtet nach
Standardfarbe RAL 9016 zur Aufnahme einer
Putzträgerplatte, oder mit Stanzungen zur Hinterlüftung
der Fassaden (siehe Mehrpreis).
Blende ist auf dem Kasten vormontiert.
Menge: 1,000 m

**1.1.1.3.3 Mehrpreis Führungsschienensystem nach RAL Classic Sonderfarben beschichtet (inkl. Mattfarben)**
Mehrpreis Führungsschienensystem nach RAL  Classic
Sonderfarben beschichtet (inkl. Mattfarben)

..  m²/Element
Menge: 1,000 m²

**1.1.1.3.4 Mehrpreis Führungsschienensystem nach RAL - Struktur Sonderfarben beschichtet**
Mehrpreis Führungsschienensystem nach RAL - Struktur
Sonderfarben beschichtet
..  m²/Element
Menge: 1,000 m²

**1.1.1.3.5 Mehrpreis Aluminiumblende nach RAL Classic Sonderfarben beschichtet (inkl. Mattfarben)**
Mehrpreis Aluminiumblende nach RAL  Classic
Sonderfarben beschichtet (inkl. Mattfarben)
.. lfm
Menge: 1,000 m

**1.1.1.3.6 Mehrpreis Aluminiumblende nach RAL Struktur Sonderfarben beschichtet**
Mehrpreis Aluminiumblende nach RAL  Struktur
Sonderfarben beschichtet
.. lfm
Menge: 1,000 m

**1.1.1.3.7 Mehrpreis für Stanzungen zur Hinterlüftung der Fassade**
Mehrpreis für Stanzungen zur Hinterlüftung der Fassade
.. lfm
Menge: 1,000 m

**1.1.1.3.8 Mehrpreis Kabellänge 15,00 m**
Menge: 1,000 Stk

**1.1.1.3.9 FLEXI insect integriertes Insektenschutzrollo**
FLEXI insect integriertes Insektenschutzrollo
Insektenschutzrollo zum Einbau in das FLEXI Fix Element
eingebaut in das Rollladenführungsschienensystem (FLEXI
FS A1_95), passend zum vorhandenen PVCGrundprofil
(FLEXI GP_95) max. Rollobreite 200 cm
(Lieferant: Josef Günthner GmbH & Co. KG,
Primtalstr.3, 78628 Rottweil)
Menge: 1,000 Stk

**1.1.1.3.10 to safe integrierte Glasabsturzsicherung FLEXI TS,**
to safe integrierte Glasabsturzsicherung FLEXI TS,
VSG-Glas 16mm stark, bestehend aus 2 x TVG  Glas 8mm,
0,76mm Folie transparent,
mit Aluminium U-Abdeckprofil für die obere Glaskante,
in den Standardfarben RAL 9016,
RAL 9006, RAL 9007, RAL 7016 oder EV1 eloxiert
eingebaut in das Rollladenführungsschienensystem (FLEXI
FS A2_95), passend zum vorhandenen PVCGrundprofil
(FLEXI GP_95)
mit allen notwendigen Zubehörteilen zur Befestigung,
max. Glasbreite 234cm bei FLEXI FS A2_95
(Lieferant: Fa. Josef Günthner GmbH & Co. KG,
Primtalstr. 3, 78628 Rottweil)
Menge: 1,000 Stk

###### Titel 1.1.1.4 Günthner Flexi - Fix Rollladen mit 120mm Schienensystem / Revision außen

**1.1.1.4.1 GÜNTHNER Flexi-Fix-Roll Rollladensystem für den Holzbau**
GÜNTHNER Flexi-Fix-Roll  Rollladensystem für den
Holzbau
Vormontiertes Element zum betriebsfertigen Einbau in
ein Wandsystem im Holzbau mit allen notwendigen
Zubehörteilen:
Formteil aus Neopor (WLG 032), Rollladenbehang aus
Aluminium rollgeformt mit PU ausgeschäumt in den
Standardfarben Weiss, Grau, Silber (ähnlich RAL 9006),
Graualuminium (ähnlich RAL 9007)
Günthner  zwei - teiliges Führungsschienensystem
bestehend aus:
Führungsschiene aus Aluminium (FLEXI FS A_120) mit
Gummikedern in den Standardfarben RAL 9016,
RAL 9006, RAL 9007, RAL 7016 oder EV1 eloxiert,
montiert auf Aluminium- Grundprofil (FLEXI
GP_120) in den Standardfarben RAL 9016 (weiss) oder RAL
7016 (anthrazit)
Revisionsblende (FLEXI AP_120) aus Aluminium mit
Bürstendichtung in den Standardfarben RAL 9016, RAL
9006, RAL 9007, RAL 7016 oder EV1 eloxiert.

Antriebsart:
Elektronischer Motor mit automatischer
Endlagenerkennung, Endlagen müssen nicht zusätzlich
eingelernt werden,  Kabellänge 3,00 m (Standard)
Alternativ auch mit Kurbel- oder Gurtbedienung möglich
(Kastenverlängerung auf Bedienseite notwendig!)
Elementbreite: min. 72,5 cm, max. 300 cm
(Maßangaben sind Fenstermaße in der Breite und Höhe)
Menge: 1,000 Stk

**1.1.1.4.2 Bei Bedarf: Alublende**
Bei Bedarf:
Aluminiumblende 1,5mm pulverbeschichtet nach
Standardfarbe RAL 9016, zur Aufnahme einer
Putzträgerplatte, oder mit Stanzungen zur Hinterlüftung
der Fassaden (siehe Mehrpreis).
Blende ist auf dem Kasten vormontiert
Menge: 1,000 m

**1.1.1.4.3 Mehrpreis Führungsschienensystem nach RAL Classic Sonderfarben beschichtet (inkl. Mattfarben)**
Mehrpreis Führungsschienensystem nach RAL  Classic
Sonderfarben beschichtet (inkl. Mattfarben)

..  m²/Element
Menge: 1,000 m²

**1.1.1.4.4 Mehrpreis Führungsschienensystem nach RAL - Struktur Sonderfarben beschichtet**
Mehrpreis Führungsschienensystem nach RAL - Struktur
Sonderfarben beschichtet
..  m²/Element
Menge: 1,000 m²

**1.1.1.4.5 Mehrpreis Grundprofil nach RAL Classic Sonderfarben beschichtet (inkl. Mattfarben)**
Mehrpreis Grundprofil nach RAL  Classic Sonderfarben
beschichtet (inkl. Mattfarben)
..  m²/Element
Menge: 1,000 m²

**1.1.1.4.6 Mehrpreis Grundprofil nach RAL - Struktur Sonderfarben beschichtet**
Mehrpreis Grundprofil nach RAL - Struktur Sonderfarben
beschichtet
..  m²/Element
Menge: 1,000 m²

**1.1.1.4.7 Mehrpreis Aluminiumblende nach RAL Classic Sonderfarben beschichtet (inkl. Mattfarben)**
Mehrpreis Aluminiumblende nach RAL  Classic
Sonderfarben beschichtet (inkl. Mattfarben)
.. lfm
Menge: 1,000 m

**1.1.1.4.8 Mehrpreis Aluminiumblende**
Mehrpreis Aluminiumblende nach RAL  Struktur
Sonderfarben beschichtet
.. lfm
Menge: 1,000 m

**1.1.1.4.9 Mehrpreis für Stanzungen zur Hinterlüftung der Fassade**
Mehrpreis für Stanzungen zur Hinterlüftung der Fassade
.. lfm
Menge: 1,000 m

**1.1.1.4.10 Mehrpreis Kabellänge 15,00 m**
Menge: 1,000 Stk

**1.1.1.4.11 FLEXI insect integriertes Insektenschutzrollo**
FLEXI insect integriertes Insektenschutzrollo
Insektenschutzrollo zum Einbau in das FLEXI Fix Element
eingebaut in das Rollladenführungsschienensystem (FLEXI
FS A1_120), passend zum vorhandenen Aluminium
Grundprofil (FLEXI GP_120) max. Rollobreite 200 cm
(Lieferant: Josef Günthner GmbH & Co. KG, Primtalstr.3,
78628 Rottweil)
Menge: 1,000 Stk

**1.1.1.4.12 to safe integrierte Glasabsturzsicherung FLEXI TS**
to safe integrierte Glasabsturzsicherung FLEXI TS,
VSG-Glas 16mm stark, bestehend aus 2 x TVG  Glas 8mm +
0,76mm Folie, transparent mit Aluminium U-Abdeckprofil
für die obere Glaskante, in den Standardfarben RAL
9016, RAL 9006, RAL 9007, RAL 7016 oder EV1 eloxiert
eingebaut in das Rollladenführungsschienensystem (FLEXI
FS A2_120), passend zum vorhandenen Aluminium
Grundprofil (FLEXI GP_120) mit allen notwendigen
Zubehörteilen zur Befestigung,  max. Glasbreite 300 cm
bei FLEXI FS A2_120
(Lieferant: Josef Günthner GmbH & Co. KG, Primtalstr.
3, 78628 Rottweil)
Menge: 1,000 Stk
